# Tuyauterie en polyéthylène réticulé (PE-X) avec barrière d'oxygène, "UPONOR"

- Propriété du fichier: CYPE Ingenieros S.A.
- Format: FIEBDC-3/2016
- Logiciel: Générateur de prix de la construction. CYPE Ingenieros, S.A.
- Date: 24/10/2024
- Devise: EUR
- Coûts indirects: 3 %
- Frais généraux: 13 %
- Bénéfice: 6 %
- TVA: 20 %

## T Équipements techniques

### TN Canalisations pour fluides

#### TNE En polyéthylène

**TNE050** m Tuyauterie en polyéthylène réticulé (PE-X) avec barrière d'oxygène, "UPONOR".
Tuyauterie constituée de tube en polyéthylène réticulé (PE-Xa), de 5 couches selon la méthode UAX, avec barrière d'oxygène (EVOH) et couche de protection en polyéthylène (PE) modifié, de 16 mm de diamètre extérieur et 2 mm d'épaisseur, PN=6 atm, couleur blanche, modèle Comfort Pipe PLUS "UPONOR", fourni en rouleaux. Installation en surface. Comprend le matériau auxiliaire pour le montage et la fixation à l'ouvrage, les accessoires et les pièces spéciales.
Inclut: Implantation. Mise en place et fixation des tuyaux, des accessoires et des pièces spéciales.
Critère pour le métré: Longueur mesurée selon documentation graphique du Projet.
Critère pour le mémoire: On mesurera la longueur réellement exécutée selon les spécifications du Projet.

| Code | U | Désignation | Quantité | Prix | Montant |
|---|---|---|---|---|---|
| mt37tpu413h | U | Matériau auxiliaire pour montage et fixation à l'ouvrage des tuyaux en polyéthylène réticulé (PE-Xa) avec barrière d'oxygène (EVOH), modèle Comfort Pipe PLUS "UPONOR", de 16 mm de diamètre extérieur. (matériau) | 1 | 0.15 | 0.150 |
| mt37tpu013hg | m | Tube en polyéthylène réticulé (PE-Xa), de 5 couches selon la méthode UAX, avec barrière d'oxygène (EVOH) et couche de protection en polyéthylène (PE) modifié, de 16 mm de diamètre extérieur et 2 mm d'épaisseur, PN=6 atm, couleur blanche, modèle Comfort Pipe PLUS "UPONOR", fourni en rouleaux, selon NF EN ISO 15875-2, avec le prix augmenté de 30% pour cause d'accessoires et pièces spéciales. (matériau) | 1 | 4.02 | 4.020 |
| mo008 | h | Compagnon professionnel III/CP2 plombier. (main-d'œuvre) | 0.03 | 30.2 | 0.906 |
| mo107 | h | Ouvrier professionnel II/OP plombier. (main-d'œuvre) | 0.03 | 25.99 | 0.780 |
| % | % | Frais de chantier des unités d'ouvrage | 2 % | 5.856 | 0.117 |
|  |  | Coûts directs |  |  | 5.973 |

Déchets:
- pose: mt37tpu013hg; facteur de déchet 0.0275

## Ressources

**mt37tpu013hg** m Tube en polyéthylène réticulé (PE-Xa)
Données techniques: Coût énergétique 7.363 MJ; Émission de CO2 0.366 kg; Code CED 17 02 03; Masse de l'élément 0.076 kg; Volume 0.000127 m3
