# Système de chauffage par plancher rayonnant électrique, à sec

- Propriété du fichier: CYPE INGENIEROS, S.A.
- Format: FIEBDC-3/2002
- Devise: EUR
- Coûts indirects: 3.00 %
- Frais généraux: 13.00 %
- Bénéfice: 6.00 %
- TVA: 20.00 %

## T Équipements techniques

### TC ECS et chauffage

#### TCL Électricité

**TCL100** m² Système de chauffage par plancher rayonnant électrique, à sec.
Système de chauffage par plancher rayonnant électrique, constitué de maille en acier avec câble thermique, fournie en rouleau, puissance 160 W (160 W/m²), dimensions 0,5x2 m, modèle Comfort E 160-1 "UPONOR", alimentation monophasée à 230 V, longueur de câble froid 4 m, avec tube annelé de protection pour sonde de température de sol.
Inclut: Nettoyage et préparation de la surface support. Mise en place de l'émetteur. Connexion et contrôle de son bon fonctionnement. Coulage et extension de la couche de mortier.
Critère pour le métré: Surface utile, mesurée selon documentation graphique du Projet.
Critère pour le mémoire: On mesurera la surface réellement exécutée selon les spécifications du Projet.

| Code | U | Désignation | Quantité | Prix | Montant |
|---|---|---|---|---|---|
| mt38esu300ma | U | Maille en acier avec câble thermique, fournie en rouleau, puissance 160 W (160 W/m²), dimensions 0,5x2 m, modèle Comfort E 160-1 "UPONOR", alimentation monophasée à 230 V, longueur de câble froid 4 m, avec tube annelé de protection pour sonde de température de sol, pour système de chauffage par plancher chauffant. (matériau) | 1.000 | 154.48 | 154.48 |
| mo004 | h | Compagnon professionnel III/CP2 chauffagiste. (main-d'œuvre) | 0.215 | 30.20 | 6.49 |
| mo103 | h | Ouvrier professionnel II/OP chauffagiste. (main-d'œuvre) | 0.215 | 25.99 | 5.59 |
| % | % | Frais de chantier des unités d'ouvrage | 2 % | 166.56 | 3.33 |
|  |  | Coûts directs |  |  | 169.89 |
