# Équipement de régulation et de contrôle de zone

- Propriété du fichier: CYPE INGENIEROS, S.A.
- Format: FIEBDC-3/2002
- Devise: EUR
- Coûts indirects: 3.00 %
- Frais généraux: 13.00 %
- Bénéfice: 6.00 %
- TVA: 20.00 %

## T Équipements techniques

### TC ECS et chauffage

#### TCM Émetteurs à eau

**TCM180** U Équipement de régulation et de contrôle de zone.
Système pour contrôle de la température de l'eau en sortie par actionnement de la vanne motorisée à 3 voies, contrôle de la chaudière, de la production d'E.C.S. et de la pompe de circulation et programmation hebdomadaire avec 9 horaires préconfigurés et 4 horaires de programmation libre, dans les installations de chauffage, modèle Smatrix Move H X-157 Wired "UPONOR", constitué de centrale de contrôle, sonde de température de départ et sonde de température extérieure, et vanne à soupape à 3 voies, de 3/4" de diamètre. Totalement monté, connecté et testé.
Inclut: Implantation, mise en place et fixation de la vanne de zone et du thermostat d'ambiance. Connexion de la vanne de zone à la tuyauterie. Connexion électrique et de communication.
Critère pour le métré: Nombre d'unités prévues, selon documentation graphique du Projet.
Critère pour le mémoire: On mesurera le nombre d'unités réellement exécutées selon les spécifications du Projet.

| Code | U | Désignation | Quantité | Prix | Montant |
|---|---|---|---|---|---|
| mt38esu083c | U | Vanne à soupape à 3 voies, de 3/4" de diamètre. (matériau) | 1.000 | 105.04 | 105.04 |
| mt38esu058d | U | Système pour contrôle de la température de l'eau en sortie par actionnement de la vanne motorisée à 3 voies, contrôle de la chaudière, de la production d'E.C.S. et de la pompe de circulation et programmation hebdomadaire avec 9 horaires préconfigurés et 4 horaires de programmation libre, dans les installations de chauffage, modèle Smatrix Move H X-157 Wired "UPONOR", constitué de centrale de contrôle, sonde de température de départ et sonde de température extérieure. (matériau) | 1.000 | 380.00 | 380.00 |
| mo004 | h | Compagnon professionnel III/CP2 chauffagiste. (main-d'œuvre) | 0.762 | 30.20 | 23.01 |
| mo103 | h | Ouvrier professionnel II/OP chauffagiste. (main-d'œuvre) | 0.762 | 25.99 | 19.80 |
| % | % | Frais de chantier des unités d'ouvrage | 2 % | 527.85 | 10.56 |
|  |  | Coûts directs |  |  | 538.41 |
