# Centrale pour surpresseur pour collecteur

- Propriété du fichier: CYPE INGENIEROS, S.A.
- Format: FIEBDC-3/2002
- Devise: EUR
- Coûts indirects: 3.00 %
- Frais généraux: 13.00 %
- Bénéfice: 6.00 %
- TVA: 20.00 %

## T Équipements techniques

### TC ECS et chauffage

#### TCM Émetteurs à eau

**TCM220** U Centrale pour surpresseur pour collecteur.
Système pour contrôle de la température de l'eau en sortie par actionnement de la vanne motorisée à 3 voies, contrôle de la chaudière, de la production d'E.C.S. et de la pompe de circulation et programmation hebdomadaire avec 9 horaires préconfigurés et 4 horaires de programmation libre, dans les installations de chauffage, modèle Smatrix Move H X-157 Wired "UPONOR", constitué de centrale de contrôle, sonde de température de départ et sonde de température extérieure, thermostat numérique programmable, modèle Smatrix Wave T-168 RAL 9016, antenne pour connexion via radio de la centrale de contrôle avec les thermostats, modèle SPI Smatrix Move PLUS A-155. Totalement montée, connectée et testée.
Inclut: Mise en place, fixation et connexion électrique et de communication avec tous les éléments qui le nécessitent dans l'installation.
Critère pour le métré: Nombre d'unités prévues, selon documentation graphique du Projet.
Critère pour le mémoire: On mesurera le nombre d'unités réellement exécutées selon les spécifications du Projet.

| Code | U | Désignation | Quantité | Prix | Montant |
|---|---|---|---|---|---|
| mt38esu058d | U | Système pour contrôle de la température de l'eau en sortie par actionnement de la vanne motorisée à 3 voies, contrôle de la chaudière, de la production d'E.C.S. et de la pompe de circulation et programmation hebdomadaire avec 9 horaires préconfigurés et 4 horaires de programmation libre, dans les installations de chauffage, modèle Smatrix Move H X-157 Wired "UPONOR", constitué de centrale de contrôle, sonde de température de départ et sonde de température extérieure. (matériau) | 1.000 | 380.00 | 380.00 |
| mt38esu104d | U | Antenne pour connexion via radio de la centrale de contrôle avec les thermostats, modèle SPI Smatrix Move PLUS A-155 "UPONOR". (matériau) | 1.000 | 115.00 | 115.00 |
| mt38esu038d | U | Thermostat numérique programmable, modèle Smatrix Wave T-168 RAL 9016, "UPONOR", dimensions 80x80x26,5 mm, avec communication par radio avec la centrale et capteur d'humidité. (matériau) | 1.000 | 160.00 | 160.00 |
| mo004 | h | Compagnon professionnel III/CP2 chauffagiste. (main-d'œuvre) | 0.218 | 30.20 | 6.58 |
| mo103 | h | Ouvrier professionnel II/OP chauffagiste. (main-d'œuvre) | 0.218 | 25.99 | 5.67 |
| % | % | Frais de chantier des unités d'ouvrage | 2 % | 667.25 | 13.35 |
|  |  | Coûts directs |  |  | 680.60 |
