# Ensemble de vannes de passage

- Propriété du fichier: CYPE INGENIEROS, S.A.
- Format: FIEBDC-3/2002
- Devise: EUR
- Coûts indirects: 3.00 %
- Frais généraux: 13.00 %
- Bénéfice: 6.00 %
- TVA: 20.00 %

## T Équipements techniques

### TP Installations de distribution de l'eau

#### TPI Installation intérieure

**TPI040** U Ensemble de vannes de passage.
Ensemble de deux vannes d'arrêt à sphère, droites, de 16 mm de diamètre, prémontées en coffret en plastique, modèle Multiclick "UPONOR", avec supports pour montage du coffret et manivelles pour les vannes, système d'union Quick and Easy, S-Press et S-Press PLUS, avec plaque enjoliveuse en plastique, de 135x90x9 mm, finition mate imitation chrome.
Inclut: Implantation. Connexion des vannes aux tuyaux. Contrôle de son bon fonctionnement.
Critère pour le métré: Nombre d'unités prévues, selon documentation graphique du Projet.
Critère pour le mémoire: On mesurera le nombre d'unités réellement exécutées selon les spécifications du Projet.

| Code | U | Désignation | Quantité | Prix | Montant |
|---|---|---|---|---|---|
| mt37avu010d | U | Ensemble de deux vannes d'arrêt à sphère, droites, de 16 mm de diamètre, prémontées en coffret en plastique, modèle Multiclick "UPONOR", avec supports pour montage du coffret et manivelles pour les vannes, système d'union Quick and Easy, S-Press et S-Press PLUS. (matériau) | 1.000 | 127.49 | 127.49 |
| mt37avu011c | U | Plaque enjoliveuse en plastique, de 135x90x9 mm, finition mate imitation chrome, "UPONOR", pour boîte Multiclick. (matériau) | 1.000 | 33.09 | 33.09 |
| mt37www010 | U | Produits complémentaires pour installations de plomberie. (matériau) | 1.000 | 1.40 | 1.40 |
| mo008 | h | Compagnon professionnel III/CP2 plombier. (main-d'œuvre) | 0.349 | 30.20 | 10.54 |
| mo107 | h | Ouvrier professionnel II/OP plombier. (main-d'œuvre) | 0.349 | 25.99 | 9.07 |
| % | % | Frais de chantier des unités d'ouvrage | 2 % | 181.59 | 3.63 |
|  |  | Coûts directs |  |  | 185.22 |
