# Équipement de régulation et de contrôle pour collecteur, avec des têtes électrothermiques

- Propriété du fichier: CYPE Ingenieros S.A.
- Format: FIEBDC-3/2016
- Logiciel: Générateur de prix de la construction. CYPE Ingenieros, S.A.
- Date: 04/07/2024
- Devise: EUR
- Coûts indirects: 3 %
- Frais généraux: 13 %
- Bénéfice: 6 %
- TVA: 20 %

## T Équipements techniques

### TC ECS et chauffage

#### TCM Émetteurs à eau

**TCM170** U Équipement de régulation et de contrôle pour collecteur, avec des têtes électrothermiques.
Système de régulation de la température pour collecteur, pour chauffage, Smatrix Wave Pulse "UPONOR", composé de centrale couleur blanche, pour un maximum de 6 thermostats de contrôle et 8 têtes électrothermiques, avec communication bidirectionnelle via radio avec les thermostats et les sondes, modèle Smatrix Wave Pulse X-265 6X, thermostats digitaux, modèle Smatrix Wave D+RH Style T-169 RAL 9016, et têtes électrothermiques, à 24 V, modèle Vario S. Totalement monté, connecté et testé.
Inclut: Mise en place, fixation et connexion électrique et de communication avec tous les éléments qui le nécessitent dans l'installation.
Critère pour le métré: Nombre d'unités prévues, selon documentation graphique du Projet.
Critère pour le mémoire: On mesurera le nombre d'unités réellement exécutées selon les spécifications du Projet.

| Code | U | Désignation | Quantité | Prix | Montant |
|---|---|---|---|---|---|
| mt38esu151d | U | Centrale couleur blanche, pour un maximum de 6 thermostats de contrôle et 8 têtes électrothermiques, avec communication bidirectionnelle via radio avec les thermostats et les sondes, modèle Smatrix Wave Pulse X-265 6X, "UPONOR", pour chauffage et refroidissement, de 340x110x55 mm, avec antenne de radio et transformateur électrique. (matériau) | 1 | 545 | 545.000 |
| mt38esu030h | U | Thermostat digital, modèle Smatrix Wave D+RH Style T-169 RAL 9016, "UPONOR", dimensions 80x80x9 mm, couleur blanche, avec communication par radio avec la centrale et capteur d'humidité, avec entrée pour sonde à distance de température. (matériau) | 2 | 214 | 428.000 |
| mt38esu010k | U | Tête électrothermique, à 24 V, modèle Vario S "UPONOR", de 50 mm de diamètre et 83 mm de hauteur, degré de protection IP54, avec anneau adaptateur et câble d'alimentation à 2 fils, 0,75 mm² de section et 1 m de longueur. (matériau) | 4 | 69 | 276.000 |
| mo004 | h | Compagnon professionnel III/CP2 chauffagiste. (main-d'œuvre) | 0.762 | 30.2 | 23.012 |
| mo103 | h | Ouvrier professionnel II/OP chauffagiste. (main-d'œuvre) | 0.762 | 25.99 | 19.804 |
| % | % | Frais de chantier des unités d'ouvrage | 2 % | 1291.816 | 25.836 |
|  |  | Coûts directs |  |  | 1317.652 |
