# Surpresseur pour collecteur, avec centrale prémontée

- Propriété du fichier: CYPE Ingenieros S.A.
- Format: FIEBDC-3/2016
- Logiciel: Générateur de prix de la construction. CYPE Ingenieros, S.A.
- Date: 04/07/2024
- Devise: EUR
- Coûts indirects: 3 %
- Frais généraux: 13 %
- Bénéfice: 6 %
- TVA: 20 %

## T Équipements techniques

### TC ECS et chauffage

#### TCM Émetteurs à eau

**TCM210** U Surpresseur pour collecteur, avec centrale prémontée.
Surpresseur pour contrôle de la pompe de circulation dans les installations de chauffage, avec centrale, installation dans un collecteur, valable pour installation de plancher rayonnant jusqu'à 10 kW, modèle Fluvia Move MPG-10-A-W, "UPONOR", constitué de centrale modèle Smatrix Move H X-157 Wired avec sonde de température extérieure et sondes de température de départ et de retour, circulateur Wilo Yonos RS 15/6, thermostat digital avec sonde d'humidité modèle T-167, vanne à 3 voies et actionneur pour vanne mélangeuse à 3 voies, avec alimentation à 230 V. Totalement monté, connecté et testé.
Inclut: Mise en place et fixation du surpresseur au collecteur. Connexion électrique de la centrale et de la pompe de circulation.
Critère pour le métré: Nombre d'unités prévues, selon documentation graphique du Projet.
Critère pour le mémoire: On mesurera le nombre d'unités réellement exécutées selon les spécifications du Projet.

| Code | U | Désignation | Quantité | Prix | Montant |
|---|---|---|---|---|---|
| mt38gpu020f | U | Surpresseur pour contrôle de la pompe de circulation dans les installations de chauffage, avec centrale, installation dans un collecteur, valable pour installation de plancher rayonnant jusqu'à 10 kW, modèle Fluvia Move MPG-10-A-W, "UPONOR", constitué de centrale modèle Smatrix Move H X-157 Wired avec sonde de température extérieure et sondes de température de départ et de retour, circulateur Wilo Yonos RS 15/6, thermostat digital avec sonde d'humidité modèle T-167, vanne à 3 voies et actionneur pour vanne mélangeuse à 3 voies, avec alimentation à 230 V. (matériau) | 1 | 2734 | 2734.000 |
| mo004 | h | Compagnon professionnel III/CP2 chauffagiste. (main-d'œuvre) | 0.545 | 30.2 | 16.459 |
| mo103 | h | Ouvrier professionnel II/OP chauffagiste. (main-d'œuvre) | 0.545 | 25.99 | 14.165 |
| % | % | Frais de chantier des unités d'ouvrage | 2 % | 2764.624 | 55.292 |
|  |  | Coûts directs |  |  | 2819.916 |

## Ressources

**mt38gpu020f** U Surpresseur pour contrôle de la pompe de circulation dans les installations de chauffage
Données techniques: Coût énergétique 0.881 MJ; Émission de CO2 1.387 kg
Déchets:
- emballage: re150101 Emballages en papier et en carton. (composant de déchet); quantité 1.632 kg; Code CED 15 01 01; Masse de l'élément 1 kg; Volume 0.001333 m3
