# Installation intérieure pour toilettes

- Propriété du fichier: CYPE Ingenieros S.A.
- Format: FIEBDC-3/2016
- Logiciel: Générateur de prix de la construction. CYPE Ingenieros, S.A.
- Date: 04/07/2024
- Devise: EUR
- Coûts indirects: 3 %
- Frais généraux: 13 %
- Bénéfice: 6 %
- TVA: 20 %

## T Équipements techniques

### TP Installations de distribution de l'eau

#### TPI Installation intérieure

**TPI060** U Installation intérieure pour toilettes.
Installation intérieure de plomberie pour toilettes pour raccorder: WC, réalisée avec un tube de polyéthylène réticulé (PE-X), modèle Aqua Pipe "UPONOR", pour le réseau d'eau froide et chaud qui connecte la déviation particulière ou une de ses ramifications avec chacun des appareils sanitaires, avec les diamètres nécessaires pour chaque point de service. Comprend vanne de passage à quart humide pour l'arrêt d'approvisionnement en eau, le matériau auxiliaire pour le montage et la fixation à l'ouvrage, déviation particulière, accessoires de déviations.
Critère d'évaluation économique: Le prix ne comprend pas les travaux auxiliaires de maçonnerie pour installations.
Inclut: Implantation. Mise en place et fixation des tuyauteries et des vannes.
Critère pour le métré: Nombre d'unités prévues, selon documentation graphique du Projet.
Critère pour le mémoire: On mesurera le nombre d'unités réellement exécutées selon les spécifications du Projet.

| Code | U | Désignation | Quantité | Prix | Montant |
|---|---|---|---|---|---|
| mt37tpu400i | U | Matériau auxiliaire pour montage et fixation à l'ouvrage des tuyaux en polyéthylène réticulé (PE-Xa), série 5, modèle Aqua Pipe "UPONOR", de 16 mm de diamètre extérieur. (matériau) | 2.7 | 0.13 | 0.351 |
| mt37tpu010ig | m | Tube en polyéthylène réticulé (PE-Xa), série 5, modèle Aqua Pipe "UPONOR", de 16 mm de diamètre extérieur, PN=6 atm et 1,8 mm d'épaisseur, système d'union Quick and Easy, fourni en rouleaux, selon NF EN ISO 15875-2, avec le prix augmenté de 30% pour cause d'accessoires et pièces spéciales. (matériau) | 2.7 | 3.25 | 8.775 |
| mt37tpu400j | U | Matériau auxiliaire pour montage et fixation à l'ouvrage des tuyaux en polyéthylène réticulé (PE-Xa), série 5, modèle Aqua Pipe "UPONOR", de 20 mm de diamètre extérieur. (matériau) | 7.5 | 0.16 | 1.200 |
| mt37tpu010jg | m | Tube en polyéthylène réticulé (PE-Xa), série 5, modèle Aqua Pipe "UPONOR", de 20 mm de diamètre extérieur, PN=6 atm et 1,9 mm d'épaisseur, système d'union Quick and Easy, fourni en rouleaux, selon NF EN ISO 15875-2, avec le prix augmenté de 30% pour cause d'accessoires et pièces spéciales. (matériau) | 7.5 | 4.23 | 31.725 |
| mt37avu020f | U | Vanne à sphère, en laiton, de 20 mm de diamètre, "UPONOR", système d'union Quick and Easy. (matériau) | 1 | 26.2 | 26.200 |
| mt37avu100h | U | Manette visible en acier inoxydable, "UPONOR". (matériau) | 1 | 12.66 | 12.660 |
| mo008 | h | Compagnon professionnel III/CP2 plombier. (main-d'œuvre) | 2.135 | 30.2 | 64.477 |
| mo107 | h | Ouvrier professionnel II/OP plombier. (main-d'œuvre) | 2.135 | 25.99 | 55.489 |
| % | % | Frais de chantier des unités d'ouvrage | 2 % | 200.877 | 4.018 |
|  |  | Coûts directs |  |  | 204.895 |

Déchets:
- pose: mt37tpu010ig; facteur de déchet 0.0275
- pose: mt37tpu010jg; facteur de déchet 0.0275049

## Ressources

**mt37tpu010ig** m Tube en polyéthylène réticulé (PE-Xa)
Données techniques: Coût énergétique 7.363 MJ; Émission de CO2 0.366 kg; Code CED 17 02 03; Masse de l'élément 0.076 kg; Volume 0.000127 m3

**mt37tpu010jg** m Tube en polyéthylène réticulé (PE-Xa)
Données techniques: Coût énergétique 9.979 MJ; Émission de CO2 0.495 kg; Code CED 17 02 03; Masse de l'élément 0.103 kg; Volume 0.000172 m3

**mt37avu020f** U Vanne à sphère, en laiton, de 20 mm de diamètre, "UPONOR", système d'union Quick and Easy
Données techniques: Coût énergétique 720.409 MJ; Émission de CO2 48.441 kg
Déchets:
- emballage: re150101 Emballages en papier et en carton. (composant de déchet); quantité 0.072 kg; Code CED 15 01 01; Masse de l'élément 1 kg; Volume 0.001333 m3

**mt37avu100h** U Manette visible en acier inoxydable, "UPONOR"
Données techniques: Coût énergétique 40.992 MJ; Émission de CO2 6.081 kg
Déchets:
- emballage: re150101 Emballages en papier et en carton; quantité 0.072 kg
